# HSS Burghausen
Angebotsaufforderung (GAEB 90, DA83)
DV-Nummer: 2023
Währung: EUR

## Treppensanierung Haupttreppe BT B
Datum: 16.02.26

### Titel 00 Vorbemerkungen

*Hinweis*
Die Stadt Burghausen plant die Sanierung und
Revitalisierung
samt statischer und brandschutztechnischer
Ertüchtigung der
denkmalgeschützten Hans-Stethaimer-Schule. Die
Grundschule
befindet sich am Stadplatz 36 in Burghausen.

Der Schulkomplex besteht aus mehreren Bauteilen aus
unterschiedlichen Bauzeiten, wobei das Hauptgebäude von
1929/30 die historischen Gebäudeteile (den Stadterker
mit
gotischem  Eingangsraum im Osten sowie die drei sog.
Bürgerhäuser im Westen) in den Neubau integrierte.

- Bauteil A:
1. Hauptgebäude von 1929/30. Die Klassen- und
Fachunterrichtsräume sind hier untergebracht. Im
Erdgeschoss
befindet sich ein Laden.
2. Stadterker im Kern spätgotisch (Eingangsraum der
Schule
mit Kreuzrippengewölbe erhalten) mit barocker Fassade.
Hier
befinden sich der Ladeneingang im Erdgeschoss und in
den
Obergeschossen Verwaltung- und Differenzierungssräume.

- Bauteil B:
1. Drei sog. Bürgerhäuser (ehem. Knabenseminarhaus,
Salzburger Dienstbotenhaus, Pfarrorganistenhaus) aus
dem 18.
Jahrhundert. Die Räume der Mittagsbetreuung sowie die
Nebenräume der Turnhalle sind hier untergebracht.
2. Die Turnhalle wurde 1935/36 errichtet.

Die Maßnahme erfolgt nicht bei laufendem Schulbetrieb.

Standortbeschreibung, Erschließung

Die Schule liegt auf den Flurstücken Nr. 55 und 57.
Adresse ist
der Stadtplatz 36 in 84489 Burghausen. Direkt
gegenüber der
Schule befindet sich am Kirchplatz die Kirche St.
Jakob mit
ihrem 79 m hohen Turm.

Es gibt mehrere Zugänge zur Schule: Der Lehrereingang
befindet sich am Stadtplatz über die gotische
Eingangshalle.
Von hier gelangt man entweder über den Lichthof in den
Flur im
Erdgeschoss oder über eine Treppe in den Flur im 1.
Obergeschoss. Der Schülereingang liegt im Innenhof und
ist
über die Tordurchfahrt an der Südseite zu erreichen.
Mittagsbetreuung und Turnhalle erreicht man über einen
zusätzlichen überdachten Eingangsraum an der
Südostecke .
Die drei sog. Bürgerhäuser an der Burgsteig sind am
Hang
gelegen, oberhalb des Kirchplatzes. Die Turnhalle ist
in den
Hang gebaut.

84480 Burghausen
Windlastzone: 1
Schneelast (nach DIN EN 1991-1-3)
Schneelastzone :  3
Bodenschneelast:  sk = 1,64 kN/m²
Dachschneelast (DN 0° bis 30°): si = 1,31 kN/m²

Regenspenden (lt. Kostra DWD-2010R)
r(5,5)=406,7 l/(s x ha)
r(5,100)=763,3 l/(s x ha)
Notentwässerung =
Differenz r(5,100)- r(5,5) = 356,6 l/(s x ha)

Hinweise zum Bauablauf und zur denkmalgerechten
Sanierung

Besonderer Wert wird auf eine denkmalgerechte
Sanierung und
die sorgfältige Umsetzung des restauratorischen
Konzepts
gelegt.

Bei der Zufahrt zur Baustelle ist die besondere Lage am
Stadtplatz zu berücksichtigen (z. B. Engstellen,
besondere
Zufahrtszeiten morgens).

*Hinweis*
Die folgenden Vorgaben gelten für sämtliche Gewerke der
Baustelle.

*Hinweis*
Vom Bauherrn wird gemäß Baustellenverordnung ein
Koordinator für die Belange der Sicherheit und des
Gesundheitsschutzes eingesetzt. Der Koordinator
erstellt eine
Baustellenordnung in Anlehnung an die
Musterbaustellenordnung BauBG. Sie enthält Regelungen
zur
Organisation, Koordination und Überwachung des
Baustellenbetriebs.

Es bleibt dem Koordinator vorbehalten, nach
Mängelfeststellung
bei der Prüfung erforderliche Änderungen des
Arbeitsablaufes
des AN zu veranlassen. Der Koordinator kontrolliert die
Einhaltung des SiGe-Plans sowie der einschlägigen
Unfallverhütungsvorschriften und schreitet bei
erkennbaren
Gefahrenzuständen ein. Der AN ist zur unverzüglichen
Mängelbeseitigung verpflichtet. Vor Beginn seiner
Arbeiten hat
der AN dem SiGe-Koordinator seine beabsichtigten
Arbeitsverfahren sowie die vorgesehenen
Sicherheitsmaßnahmen anzugeben.

Die Tätigkeit des Koordinators befreit den AN nicht
von seiner
Abstimmungspflicht mit anderen Unternehmern
entsprechend §
8 ArbSchG und § 6 UVV "Allgemeine Vorschriften" (BGV
A1).
Die Verantwortlichkeit des AN für die Erfüllung der
Arbeitsschutzpflichten gegenüber seinen Beschäftigten
bleibt
unberührt. Der AN hat sein Personal und auch eventuelle
Nachunternehmer über den Inhalt der Baustellenordnung
zu
unterrichten. Die Einhaltung der Baustellenordnung ist
Teil der
Vertragserfüllung.

Die Lage von Leitungen, Kabeln, Kanälen etc. im
Arbeitsbereich
des AN ist vor Beginn der Arbeiten eigenverantwortlich
beim
zuständigen Versorgungsunternehmen bzw. der Bauleitung
in
Erfahrung zu bringen.

*Hinweis*
Bauzeitenplan
Der AN erhält mit der Auftragserteilung den
Bauzeitenplan. Der
AN ist verpflichtet, seine Arbeiten im Kontext des
geplanten
Bauablaufs auszuführen und entsprechend zu
koordinieren.

*Hinweis*
Der AN muss einen fachlich qualifizierten
deutschsprachigen
Bauleiter benennen.

Dieser muss während der Ausführung von Bauarbeiten des
AN
ständig anwesend und weisungsbefugt sein.

Vom AG wird eine Telefonliste als Aushang auf der
Baustelle
erstellt. Jeder AN hat hierzu die Angabe der Telefon-
sowie
Handynummer des Bauleiters bzw. Vorarbeiters zu machen.

*Hinweis*
Die Besprechungen finden wöchentlich statt. Die
Teilnahme des
Fachbauleiters ist verpflichtend.

*Hinweis*
Es sind Tagesberichte (Bautagebuch) zu führen und dem
AG
bzw. dem von diesem beauftragten Dritten wöchentlich in
digitaler Version zu übergeben. Es müssen alle Angaben
enthalten sein, die für die Abrechnung und Ausführung
von
Bedeutung sind. Ferner sind Angaben über Wetter,
Temperatur,
Zahl und Art der beschäftigten Arbeitskräfte, der
eingesetzten
Großgeräte, Abnahmen, Unterbrechnungen der
Arbeitszeit, mit
Angabe der Gründe, Unfälle und sonstige besonderen
Vorkommnisse aufzuführen. Der AG bzw. dessen
Bevollmächtigter bestätigen bei rechtzeitiger Vorlage
die
Kenntnisnahme durch Unterschrift, er ist berechtigt
abweichende Sachdarstellungen im Bautagebuch zu
vermerken.

*Hinweis*
Der AN erhält für die Ausführung seiner im LV
beschriebenen
Leistungen entsprechende
Ausführungsunterlagen.
Die Planunterlagen werden im PDF-Format digital
übergeben.
Die Kosten für die Erstellung der Planausfertigungen
trägt der
AN.

*Hinweis*
Der AN hat dem AG die Revisions- und
Bestandsunterlagen in
Papierform und digital zu übergeben. Der AG erhält
alle für den
Betrieb und die Nutzung des Gebäudes für das
entresprechende Gewerk relevante Unteragen,
Bestandspläne,
Sachverständigengutachten, Nachweis der verwendeten
Produkte, Gebrauchsanleitungen, Pflegeanleitungen etc.

*Hinweis*
Das Anbringen eigener Firmenschilder ist auf der
Baustelle
nicht zulässig.

Vom Bauherrn ist eine Bautafel aufgestellt.

*Hinweis*
Die Kosten für Baustrom und Bauwasser trägt der
Auftraggeber.
Anschlüsse für Baustrom und Bauwasser stehen auf der
Baustelle zur Verfügung.

*Hinweis*
Reinhaltung der Baustelle

Sämtliche durch den AN verursachte Verschmutzungen,
Baustoffreste und Abfälle sind täglich zu entfernen und
fachgerecht zu entsorgen. Dies ist in die jeweiligen
Einheitspreise einzukalkulieren.

Das Verpackungsmaterial gemäß Verpackungsverordnung
bleibt generell im Eigentum des Auftragnehmers und ist
eigenverantwortlich zu entsorgen.

Bei begründetem Verdacht auf Asbest bzw. auf
asbesthaltiges
Material sind die Arbeiten einzustellen und die
Bauleitung zu
informieren.

Beschädigung und Verschmutzung des öffentlichen
Straßenraums

Der AN hat Maßnahmen gegen Beschädigungen und
Verschmutzungen der Transportwege auf öffentlichen
Straßen
und Wegen bei der Ein- und Ausfahrt von Fahrzeugen aus
der
Baustelle zu treffen. Verschmutzungen sind mindestens
täglich
zu reinigen, bei groben Verschmutzungen auch mehrmals
täglich. Eine gesonderte Vergütung hierfür erfolgt
nicht.

*Hinweis*
Das Aufstellen von Wohnbaracken für auswärtige
Arbeitskräfte
oder Gastarbeiter wird nicht gestattet. Der Betrieb
einer
Baukantine über die tägliche Arbeitszeit hinausgehend
wird
nicht erlaubt. Ebenso ist der Aufenthalt von
Arbeitskräften in
Baracken nach der Arbeitszeit untersagt.

*Hinweis*
Für den Schutz gegen Baulärm gelten außer den
Anforderungen des BIMSCHG, der Allgemeinen
Verwaltungsvorschrift gegen Baulärm  Geräuschimmission
-
und der zusätzlichen landesrechtlichen Vorschriften
folgende
Festlegungen:
Im Einwirkungsbereich der Baustelle befindet sich ein
Nutzungsgebiet mit ausschließlich Wohnungen.
Folgende Immissionsrichtwerte sind einzuhalten:
von 7 bis 20 Uhr: 50 dB(A)
von 20 bis 7 Uhr: 35 dB(A)

Arbeitszeiten
Die Arbeitszeiten sind werktags, Montag bis Samstag,
von 7.00 bis 20:00 Uhr.

Zufahrt mit LKWs zur Baustelle morgens:
Aufgrund des starken Bus- und Fußgängerverkehrs am
Stadtplatz darf die Zufahrt zur Baustelle mit LKWs
nicht vor 8:00
Uhr erfolgen.

*Hinweis*
Abschlagszahlungen werden nur nach Vorlage eines
prüffähigen Aufmaßes bezahlt.

*Hinweis*
Anl. Konzept Baustelleneinrichtung
LV-Anlage 1 Konzept Baustelleneinrichtung
LV-Anlage 4 Haupttreppe BT B
LV-Anlage 5 Fotos Probesanierung

*Hinweis*
Bei den zu restaurierenden Innentreppen handelt es
sich zum
um Wangentreppen, beidseitig eingestemmt, mit Tritt-
und
Setzstufen, mit Holzgeländern größtenteils aus
Gitterelementen
und geschlossenen massiven Krümmlingen.
Die Treppenuntersichten sind verputzt.
Die Treppenkonstruktion ist intakt.
Es handelt sich um die bauzeitlichen Treppen von 1929.

*Hinweis*
Aktuell sind Podeste, Tritt- und Setzstufen Treppen mit
PVC-Belag überklebt. An den Vorderkanten der
Trittstufen sind
Metallschienen aufgeschraubt. Die Trittstufen sind mit
einer
zementösen Spachtelmasse überzogen.

*Hinweis*
Ziel ist, alle Treppen wieder holzsichtig mit geölter
Oberfläche
der Tritt- und Setzstufen zu bekommen und durch
Reinigung
und Retusche ein homogenes Oberflächenbild zu erhalten.

*Hinweis*
Sanierungskonzept siehe Anlage 3 zumLV

*Hinweis*
An- und Austrittstufen der Treppenläufe
sind zu markieren. Die Markierung
besteht aus bündig eingepassten
Messingschienen im vorderen Bereich,
über die komplette Stufenlänge.

*Hinweis*
Die angegebenen Maße sind Richtmaße.

*Hinweis*
Die Spachtelmasen auf den Treppenstufen wurden mit
Schadstoffe untersucht, Ergebnis: nicht
schadstoffbelastet.

*Hinweis*
Nach Beauftragung sind die Produkte, die eingesetzt
werden,
in Form von Datenblättern vorzulegen.

### Titel 01 Haupttreppe BT B

*Hinweis*
Wangentreppe, Tritt- und Setztstufen beidseitig
eingestemmt,
Setztstufen aus Eiche,
Trittstufen, Wangen, Geländer aus Kiefer,
über zweineinhalb Geschosse, zweiläufig, gegenläufig,
mit Halbgeschoss-Anschlüssen, Podeste Holzbalkendecke,
5 Treppenläufe mit je 11 Steigungen,
ca. 16/31 cm, mit Stufenlänge 140 cm, Stufendicke ca.
40 mm,
die Treppe, ehemals holzsichtig, derzeit mit PVC
belegt bis auf
den oberten Treppenlauf
oberflächliche Schäden an Wangen am Treppenauge,
Geländer aus Gitterelementen,
erhaltenes Treppengeländer zum Teil locker,
Geländerkrümmlinge geschlossen,
profilierter Holzhandlauf am Geländer als Obergurt,
Treppenuntersichten verputzt.

Lage: Haupttreppenhaus von Bauteil B
Siehe Anlage 2

**01.1 Abbruch von Bodenbelag PVC**
Abbruch von Bodenbelag auf Treppenstufen
Belag aus PVC-Bodenbelag, geklebt,
Abbruchdicke 0,4 cm
Klebstoff-/Spachtelresten,

Abbruch auf Tritt- und Setzstufen
Dicke über 0,5 bis 1 cm,
Stufenlängen 140 cm
Trittstufenbreiten 29 cm,
Setzstufenhöhen 17 cm,
Abbruchmaterial wird Eigentum AN

4 Treppenlauf je 11 Stufen
Abrechnung nach Stück Stufe
Menge: 44,000 St

**01.2 Abbruch Bodenbelag PVC auf Treppenpodest**
Abbruch von PVC-Belag wie vor beschrieben, jedoch auf
Podestfläche
Menge: 15,000 m2

**01.3 Spachtelung abbrechen auf Treppenlauf mit 11 Stufen17/29 B 104-150cm**
Mechanisches entfernen der Spachtelmassen
Vorreinigen der Treppenstufen mittels Zugeisen, Meißel
Spachtel, Schubklinge etc. die restlichen klebestellen
sind
mittels Heißluft mechanisch zu entfernen.
chemische Lösungsmittel sind nicht erlaubt (Thema
Rückstände/Flecken im Holz)
Nach der Durchführung dieser Arbeiten sollen die
bearbeiteteten Holzteile dem Rohzustand von Holz
entsprechen.

nach Abschluss der mechanischen Reinigung mittels
Wurzelbürste und Seifenwasser die Treppenstufen
zwischenreinigen und trocknen lassen.

Abbruch auf  Setzstufen
Dicke über 0,5 bis 1 cm,
Stufenlängen 140 cm
Trittstufenbreiten 29 cm,
Setzstufenhöhen 17 cm,
Abbruchmaterial wird Eigentum AN

4 Treppenläufe je 11 Stufen
Abrechnung nach Stück Stufe
Menge: 44,000 St

**01.4 Spachtelung abbrechen auf Treppenpodest**
wie vor beschrieben, jadoch auf Podestfläche
Menge: 15,000 m2

**01.5 Metallschiene Kantenschutz L 140cm abbrechen**
Abbruch Metallschiene,
an Vorderkante Trittstufe geschraubt,
über gesamte Stufenlänge,
Stufenlänge 140 cm
Abbruchmaterial wird Eigentum AN
Menge: 44,000 St

**01.6 reinigen und schleifen der Stufen.**
Trittstufen mit Bürstenmaschine glätten und reinigen,
anschließendes Reinigen der Tritt- und Setzstufen und
die
angrenzenden Innenseiten der Wangen mit Seifenlösung,
anschließend leichtes überschleifen, feinschleifen der
Stufen,
Beschädigungen der Stufenkanten verschleifen und
verrunden.
Menge: 55,000 St

**01.7 Oberflächenbehandlung der Stufen mit Fußbodenöl**
2 - 3 maliger Auftrag von Fußbodenöl
auf Tritt- und Setzstufen und Inneseiten der Wangen
Menge: 55,000 St

**01.8 Oberflächenbehandlung Freiwangen Außenseite**
Überschleifen der Außenseiten der Wandwangen Bestand
Fehlstellen sind durch Retusche zu ergänzen, ca. 5-10%
der
Oberfläche.
dann Oberflächenbehandlung mit einer pigmentierten
Leinöllasur.
Menge: 20,000 m

**01.9 Oberfächenbehandlung Bestandsgeländer**
Reinigen der Bestandsgeländer mit milder Seifenlösung,
Fehlstellen sind durch Retusche zu ergänzen, ca. 5-10%
der
Oberfläche.
Abrechnung nach laufendem Meter Treppenwange
Menge: 20,000 m

**01.10 Holzhandlauf reinigen und Auffrischen**
Reinigen des Holz-Handlaufs durch Entfetten,
Oberflächen mit Walnussöl-Harz-Gemisch behandeln,
als Oberflächenauffrischung,
Menge: 22,000 m

**01.11 Markierung An- /Austrittstufe Messingschiene einlegen kleben**
zur Markierung der An- bzw. Austrittsstufe
im vorderen Bereich fräsen,
Fräsbreite 8 mm, Frästiefe 10 mm
Fräsung reinigen, aussaugen,
Messingschiene an Klebeflächen anschleifen, entfetten,
einkleben
Menge: 10,000 St

### Titel 02 Differenztreppenstufen BT A / Haupttrepp

*Hinweis*
Wangentreppe, Tritt- und Setztstufen beidseitig
eingestemmt,
Setztstufen aus Eiche,
Trittstufen, Wangen, Geländer aus Kiefer,
als Differenztreppe mit 2 Stufen im 1. OG
als Antrittstufe vor Türe Nebenraum, im Winkel
verbunden mit
der ersten Stufe
als Differenztreppe mit 1 Stufen im 2. OG
ca. 16/31 cm,
mit Stufenlängen ca. 180 cm, Stufendicke ca. 40 mm,
die Stufen, ehemals holzsichtig, derzeit mit PVC belegt

Lage: Haupttreppenhaus von Bauteil B, Übergang zu
Bauteil A
Siehe Anlage 2

**02.1 Abbruch von Bodenbelag PVC**
Abbruch von Bodenbelag auf Treppenstufen
Belag aus PVC-Bodenbelag, geklebt,
Abbruchdicke 0,4 cm
Klebstoff-/Spachtelresten,

Abbruch auf Tritt- und Setzstufen
Dicke über 0,5 bis 1 cm,
Stufenlängen 180 cm
Trittstufenbreiten 29 cm,
Setzstufenhöhen 17 cm,
Abbruchmaterial wird Eigentum AN

Abrechnung nach Stück Stufe
Menge: 4,000 St

**02.2 Spachtelung abbrechen auf Treppenlauf mit 11 Stufen17/29 B 104-150cm**
Mechanisches entfernen der Spachtelmassen
Vorreinigen der Treppenstufen mittels Zugeisen, Meißel
Spachtel, Schubklinge etc. die restlichen klebestellen
sind
mittels Heißluft mechanisch zu entfernen.
chemische Lösungsmittel sind nicht erlaubt (Thema
Rückstände/Flecken im Holz)
Nach der Durchführung dieser Arbeiten sollen die
bearbeiteteten Holzteile dem Rohzustand von Holz
entsprechen.

nach Abschluss der mechanischen Reinigung mittels
Wurzelbürste und Seifenwasser die Treppenstufen
zwischenreinigen und trocknen lassen.

Abbruch auf  Setzstufen
Dicke über 0,5 bis 1 cm,
Stufenlängen 180 cm
Trittstufenbreiten 29 cm,
Setzstufenhöhen 17 cm,
Abbruchmaterial wird Eigentum AN

Abrechnung nach Stück Stufe
Menge: 4,000 St

**02.3 Metallschiene Kantenschutz L 140cm abbrechen**
Abbruch Metallschiene,
an Vorderkante Trittstufe geschraubt,
über gesamte Stufenlänge,
Stufenlänge 180 cm
Abbruchmaterial wird Eigentum AN
Menge: 4,000 St

**02.4 reinigen und schleifen der Stufen.**
Trittstufen mit Bürstenmaschine glätten und reinigen,
anschließendes Reinigen der Tritt- und Setzstufen und
die
angrenzenden Innenseiten der Wangen mit Seifenlösung,
anschließend leichtes überschleifen, feinschleifen der
Stufen,
Beschädigungen der Stufenkanten verschleifen und
verrunden.
Menge: 4,000 St

**02.5 Oberflächenbehandlung der Stufen mit Fußbodenöl**
2 - 3 maliger Auftrag von Fußbodenöl
auf Tritt- und Setzstufen und Inneseiten der Wangen
Menge: 4,000 St

**02.6 Ergänzen der Stufe**
Ergänzung der Stufe mit Tritt- und Setzstufe,
Trittstufe Eiche, Setzstufe Kiefer
Länge der Ergänzung ca. 50cm,
Siehe Anlage 2, Seite 3,
Bündiger Anschluss der Tritt- und Setzstufe an Bestand
Menge: 1,000 St

### Titel 03 Stundenlohnarbeiten

*Hinweis*
ZTV Stundenlohnarbeiten

Die nachstehenden Verrechnungssätze sind unter
Beachtung
der preisrechtlichen Vorschriften zu ermitteln und
gelten
unabhängig von der Anzahl der abgerechneten Stunden.
Sie enthalten den tatsächlichen Lohn mit den
Zuschlägen für
Gemeinkosten, Sozialkassenbeiträge, vermögenswirksame
Leistungen und dergl., sowie Lohn und
Gehaltsnebenkosten.
Zuschläge für Nacht-, Sonn- und Feiertagsarbeiten sind
jedoch nicht eingerechnet.
Aufsichtsstunden werden nur nach vorheriger
Vereinbarung
vergütet.
Sollte der Bieter über eine unten aufgeführte
Berufsgruppe nicht
verfügen, hat er die nächsthöher qualifizierte
einzusetzen.

Stundenlohnarbeiten sind gemäß VOB/ B §15 zu
kalkulieren.
Mit der Ausführung der im Leistungsverzeichnis
vorgesehenen
Stundenlohnarbeiten, deren Notwendigkeit sich erst aus
dem
Bauablauf bzw. der Bestandssituation ergibt, dürfen
erst nach
schriftlicher Anzeige durch den AN und erst nach
ausdrücklicher, schriftlicher Anordnung durch den AG
begonnen
werden. Fehlt diese vorherige schriftliche Anordnung,
besteht
kein Vergütungsanspruch für Stundenlohnarbeiten.
Stundenlohnarbeiten unterliegen den Bedingungen des
geschlossenen Vertrages und sind Bestandteil der
Teilbzw.
Schlussrechnung.
Stundenlohnarbeiten unterliegen den Mängelansprüchen
und
somit auch dem vertraglich vereinbarten
Mängelbeseitigungseinbehalt.
Der Umfang der im Einzelfall zu erbringenden Leistung
wird bei
der Anordnung festgelegt. Die Stundenlohnlisten mit
Angabe
von Art und Ursache und den dafür aufgewendeten Stunden
sind getrennt nach Arbeitskräften sowie Angabe des
Materialverbrauchs und des Maschinen- und
Geräteeinsatzes
zu führen und werktäglich bei der OÜ, z.B. per
Faxversand,
einzureichen.

**03.1 Vorarbeiter/-in sämtliche Kosten/Zuschläge**
STLB-Bau 2019-10 091
Stundenlohnarbeiten durch Vorarbeiter/-in
der Verrechnungssatz für die jeweilige Arbeitskraft
umfasst
sämtliche Aufwendungen wie Lohn- und Gehaltskosten,
Lohn-
und Gehaltsnebenkosten, Zuschläge, lohngebundene und
lohnabhängige Kosten, sonstige Sozialkosten,
Gemeinkosten,
Wagnis und Gewinn.
Menge: 8,000 h

**03.2 Spezialbaufacharbeiter/-in sämtliche Kosten/Zuschläge**
STLB-Bau 2019-10 091
Stundenlohnarbeiten durch Spezialbaufacharbeiter/-in
der Verrechnungssatz für die jeweilige Arbeitskraft
umfasst
sämtliche Aufwendungen wie Lohn- und Gehaltskosten,
Lohn-
und Gehaltsnebenkosten, Zuschläge, lohngebundene und
lohnabhängige Kosten, sonstige Sozialkosten,
Gemeinkosten,
Wagnis und Gewinn.
Menge: 8,000 h

**03.3 Baufacharbeiter/-in sämtliche Kosten/Zuschläge**
STLB-Bau 2019-10 091
Stundenlohnarbeiten durch Baufacharbeiter/-in
der Verrechnungssatz für die jeweilige Arbeitskraft
umfasst
sämtliche Aufwendungen wie Lohn- und Gehaltskosten,
Lohn-
und Gehaltsnebenkosten, Zuschläge, lohngebundene und
lohnabhängige Kosten, sonstige Sozialkosten,
Gemeinkosten,
Wagnis und Gewinn.
Menge: 8,000 h

USt %: 19,00
